# Muster-Leistungsbeschreibung
Leistungsbeschreibung (GAEB 90, DA81)
Währung: EUR

## W2.1-E Innenabdichtung System Classic
Datum: 12.09.25

### Titel 00001 Vorbemerkung

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zur nachträglichen
Bauwerksabdichtung

Die Verfahren und Hinweise der WTA Merkblätter
(Referat 4 Mauerwerk / Bauwerksabdichtung),
insbesondere Merkblatt 4-6-14/D
"Nachträgliches Abdichten erdberührter Bauteile" und
Merkblatt 4-9-11/D "Nachträgliches Abdichten und
Instandsetzen von Gebäude- und Bauteilsockeln"
sind zuberücksichtigen.

*Hinweis*
Hinweis zur nachträglichen
Mauerwerksinjektion

Für die in dieser Muster-Leistungsbeschreibung
beschriebe Mauerwerksinjektion sind die Vorgaben
und Hinweise der WTA-Merkblätter
(Referat 4 Bauwerksabdichtung),
insbesondere das Merkblatt 4-10-15/D "Injektionsverfahren mit zertifizierten Injektionsstoffen gegen
kapillaren Feuchtetransport" zu berücksichtigen.

*Hinweis*
Hinweis zu raumklimatischen Bedingungen
bei Innenabdichtungssystemen

Um die objektspezifischen Anforderungen
an die Raumnutzung zu erreichen und
Kondensatbildung zu vermeiden,
sind geeignete raumklimatische Bedingungen
erforderlich.

Der Wärmeschutz, die Beheizung und
die Belüftung/Entfeuchtung der Räume müssen
nutzungsspezifisch geplant, ausgeführt und
durch den Nutzer praktiziert werden.

Ungünstige raumklimatische Bedingungen sind
zu vermeiden. Ggf. sind zusätzliche Maßnahmen,
wie z.B. die Installation geeigneter
Lüftungsanlagen notwendig.

### Titel 00002 Vorarbeiten

**00002.0001 Estrich im Wandanschluss entfernen**
Estrich d = _______ cm im Wandanschluss ca. 30 cm breit entfernen.
Bauschutt in Container laden.
Einheit: m

**00002.0002 Zwischenwände abtrennen**
*** Bedarfsposition ohne GB
Zwischenwände d = ______ cm
Wandbaustoff _______________
zum Durchziehen der Abdichtung
25 cm breit abtrennen.
Bauschutt in Container laden.

Anmerkung:
Nur nach vorausgegangener statischer
Überprüfung zulässig.
Einheit: m

**00002.0003 Altputz entfernen**
Altputz von den zu sanierenden
Flächen vollständig entfernen.
Anfallenden Bauschutt in
Container verladen.
Einheit: m2

**00002.0004 Nut im Wand-Sohlen-Anschluss schwalbenschwanzförmig ausstemmen**
Nut (ca. 4 x 4 cm) im Wand-Sohlen-Anschluss
mittels geeignetem Werkzeug
schwalbenschwanzförmig ausstemmen.
Einheit: m

**00002.0005 Waagerechte Dichtungsbahn zurückschneiden**
Waagerechte Fugen mit horizontaler
Mauersperrbahn ca. 2 cm tief aufstemmen
und die Mauersperrbahn zurückschneiden.
Einheit: m

**00002.0006 Schadhafte Fugen ausräumen**
Schadhafte Fugen ca. 2 cm tief ausräumen.
Anfallenden Bauschutt in Container verladen.
Einheit: m

**00002.0007 Abzudichtende Flächen reinigen**
Reinigen der abzudichtenden,
mineralischen Flächen.
Zementleim, Staub, Mörtelreste und Grate
sind durch einen mechanischen Abtrag
wie schleifen, strahlen oder fräsen zu entfernen.
Es ist ein staubfreier und tragfähiger
Untergrund herzustellen.
Einheit: m2

**00002.0008 Fließstellen und Wassereinbrüche abdichten**
*** Bedarfsposition ohne GB
Fließstellen und Wassereinbrüche mit
dem schnellabbindenden, druckwasserdichten
und schwindarmen Stopfmörtel abdichten.
Fließstelle min. 3 cm tief und breit
aufstemmen.

Produktkenndaten:
Schüttdichte: Ca. 1,2 kg/dm³
Wasseranspruch: Ca. 30 % entspricht 1,2 - 1,7 l / 5 kg
Druckfestigkeit (28 d): > 30 N/mm²
Erstarrungsbeginn (20 °C): Ca. 30 Sekunden
Erstarrungsende (20 °C): Ca. 40 Sekunden
pH-Wert: Ca. 12

Verbrauch:
Ca. 1,7 kg/l Hohlraum
Remmers WP RH rapid <1010>
Einheit: St

### Titel 00003 Nachträgliche Mauerwerksinjektion

**00003.0001 Bohrlöcher herstellen, einreihig (horizontal)**
Bohrlöcher mit einem Durchmesser von 12 mm
in einem Abstand von maximal 12 cm
einreihig bohren.

Bohrung bis ca. 5 cm vor Wandende ausführen.
Wände mit einer Dicke > 0,6 m ggf.
beidseitig anbohren.

Vorgesehene Einbauhöhe: _________cm über
OK Bodenplatte

Mauerwerksdicke:_____________cm
Einheit: m

**00003.0002 Bohrlöcher reinigen**
Bohrkanal mittels ölfreier Druckluft
ausblasen.
Einheit: m

**00003.0003 Bohrkanal mit schnell wirkender Silancreme befüllen (Kiesol C+)**
Bohrkanal im drucklosen Injektionsverfahren
mit einer lösemittelfreien, hydrophobierenden,
schnell wirkenden und WTA-zertifizierten
Injektionscreme auf Silan-Basis befüllen.

Bohrkanal mittels geeignetem Injektionsgerät
einmalig mit der Injektionscreme befüllen.
Die letzten 2 cm des Bohrkanals nicht mit
Creme füllen.

Gewähltes Produkt:
Remmers Kiesol C+ oder gleichwertig

Produkteigenschaften:
Inverse Formulierung für schnellere Wirkung
Sehr gut penetrierend
Hydrophobierend
Hohe Ergiebigkeit

Produktkenndaten:
Dichte (20 °C) Ca. 0,95 g/cm³
Flammpunkt > 100 °C
Aussehen / Farbton Milchig, weiß
Konsistenz Cremeförmig

Verbrauch:
Abhängig von Bohrlochdurchmesser und Mauerwerksdicke,
vgl. Angaben im Technischen Merkblatt.
Ca. 0,35 l/m bei 36 cm Wanddicke
Remmers Kiesol C+ <0743>
Einheit: m

**00003.0004 Bohrkanal oberflächig schließen**
Bohrkanal nach der Befüllung
oberflächig mit einem wasserdichtem,
spannungsarmen und rissfrei erhärtenden,
mineralischem Mörtel verschließen.

Gewähltes Produkt:
Remmers WP DS Levell oder gleichwertig

Produkteigenschaften:
Spannungsarm und rissfrei erhärtend
Sehr gute Haftung zum Untergrund
Schichtdicke einlagig bis 50 mm
Hoher Sulfatwiderstand und niedrig wirksamer
Alkaligehalt (SR/NA)

Produktkenndaten:
Wasseranspruch 14-15 % entspricht 3,5-3,8 l / 25 kg
Wasseraufnahmekoeffizient w24 < 0,1 kg/(m ?h )
Wasserdampfdiffusion µ < 200
Druckfestigkeit (28 d) Ca. 20 N/mm²
Farbe Grau
Frischmörtelrohdichte Ca. 1,9 kg/l
Konsistenz Spachtelfähig

Verbrauch:
Ca. 0,1 kg / Meter Bohrlochreihe
Remmers WP DS Levell <0426>
Einheit: m

### Titel 00004 nachträgliche Innenabdichtung W2.1-E

**00004.0001 Grundierung mit verfestigendem Verkieselungskonzentrat**
Abzudichtende, mineralische
Untergründe mit einem lösemittelfreien,
verfestigenden Verkieselungskonzentrat,
1:1 mit Wasser verdünnt, grundieren.
Pfützenbildung vermeiden.

Grundierung vollsatt auf den vorbereiteten
Untergrund auftragen. Stark saugfähige Untergründe
bei Bedarf mit Wasser vornässen.
Materialüberschüsse umgehend entfernen.

Grundierung nicht auftrocknen lassen, bei größeren
Flächen abschnittsweise vorgehen.
Nachfolgende Arbeiten frisch in frisch - innerhalb
der Reaktionszeit - ausführen.

Gewähltes Produkt:
Remmers Kiesol oder gleichwertig

Produkteigenschaften:
Festigend
Porenverengend
Wasserabweisend
Mauersalzhemmend
Verbessert die Haftung, Abrieb- und
Oberflächenfestigkeit
Erhöht die Beständigkeit gegen chemischen Angriff

Produktkenndaten:
Dichte (20 °C) Ca. 1,15 g/cm³
Verfestigung ? 5 N/mm²
Wasserabweisung w < 0,5 kg/(m²*h )
Wasserdampfdurchlässigkeit > 90 %
Aussehen / Farbton Farblos bis gelbstichig
pH-Wert Ca. 11

Verbrauch:
Ca. 0,1 - 0,3 kg/m²  Remmers Kiesol <1810>
Einheit: m2

**00004.0002 Haftbrücke / Zwischenabdichtung frisch in frisch auftragen**
Haftbrücke / Zwischenabdichtung
aus einer hoch sulfatbeständigen,
mineralischen Dichtungsschlämme
auf die Grundierung aus
verfestigendem Verkieselungskonzentrat
auftragen.

Gewähltes Produkt:
Remmers WP Sulfatex oder gleichwertig

Produkteigenschaften:
Sehr emissionsarm (GEV-EMICODE EC 1) Plus
Druckwasserdicht
Hoher Sulfatwiderstand und niedrig wirksamer
Alkaligehalt (SR/NA)
Sehr gute Haftung zum Untergrund
Wasserdampfdiffusionsoffen

Produktkenndaten:
Wasseranspruch 20-21 % entspricht ca. 5,0 l / 25 kg
Wasseraufnahmekoeffizient w24 < 0,1 kg/(m h )
Wasserdampfdiffusionswiderstand µ < 200
Biegezugfestigkeit (28 d) Ca. 6 N/mm²
Druckfestigkeit (28 d) Ca. 30 N/mm²

Verbrauch:
Ca. 1,6 kg/m²/mm Schichtdicke
Remmers WP Sulfatex <0430>
Einheit: m2

**00004.0003 Nut im Wand-Sohlen-Anschluss mineralisch schließen**
Nut im Wand-Sohlen-Anschluss
mit einem wasserdichtem,
spannungsarmen und rissfrei erhärtenden
mineralischen Mörtel verschließen.

Produktkenndaten Mörtel:
- Wasseraufnahmekoeffizient w24
  < 0,1 kg/(m ?h )
- Druckfestigkeit (28 d) = Ca. 20 N/mm²

Verbrauch:
Ca. 2,7 kg/m bei 4 cm x 4 cm Nut
Remmers WP DS Levell <0426>
Einheit: m

**00004.0004 Untergrundegalisierung**
Offene Fugen so wie Fehlstellen
oder Ausbrüche > 5 mm
mit einem mineralischem,
wasserdichten Mörtel verschließen.

Gewähltes Produkt:
Remmers WP DS Levell oder gleichwertig

Produkteigenschaften:
Spannungsarm und rissfrei erhärtend
Sehr gute Haftung zum Untergrund
Schichtdicke einlagig bis 50 mm
Hoher Sulfatwiderstand und niedrig wirksamer
Alkaligehalt (SR/NA)

Produktkenndaten:
Wasseranspruch 14-15 % entspricht 3,5-3,8 l / 25 kg
Wasseraufnahmekoeffizient w24 < 0,1 kg/(m ?h )
Wasserdampfdiffusion µ < 200
Druckfestigkeit (28 d) Ca. 20 N/mm²
Farbe Grau
Frischmörtelrohdichte Ca. 1,9 kg/l
Konsistenz Spachtelfähig

Verbrauch:
Ca. 8,5 kg/m² bei 5 mm Schichtdicke
Remmers WP DS Levell <0426>
Einheit: m2

**00004.0005 Mineralische Dichtungskehle herstellen**
Dichtungskehle am Boden-Wandanschluß und
in allen Innenecken mit einem Radius
von ca. 4 bis 6 cm aus einem wasserdichten,
spannungsarmen und rissfrei erhärtenden,
mineralischem Mörtel herstellen.

Gewähltes Produkt:
Remmers WP DS Levell oder gleichwertig

Produkteigenschaften:
Spannungsarm und rissfrei erhärtend
Sehr gute Haftung zum Untergrund
Schichtdicke einlagig bis 50 mm
Hoher Sulfatwiderstand und niedrig wirksamer
Alkaligehalt (SR/NA)

Produktkenndaten:
Wasseranspruch 14-15 % entspricht 3,5-3,8 l / 25 kg
Wasseraufnahmekoeffizient w24 < 0,1 kg/(m ?h )
Wasserdampfdiffusion µ < 200
Druckfestigkeit (28 d) Ca. 20 N/mm²
Farbe Grau
Frischmörtelrohdichte Ca. 1,9 kg/l
Konsistenz: Spachtelfähig

Verbrauch:
Ca. 1,7 kg/m als Dichtungskehle
Remmers WP DS Levell <0426>
Einheit: m

**00004.0006 Vertikale Innenecken mineralisch ausrunden**
In den vertikalen Innenecken Dichtungskehle mit einer Schenkellänge
von ca. 2 cm aus einem wasserdichtem,
spannungsarmen und rissfrei erhärtenden
mineralischen Mörtel herstellen.

Gewähltes Produkt:
Remmers WP DS Levell oder gleichwertig

Produkteigenschaften:
Spannungsarm und rissfrei erhärtend
Sehr gute Haftung zum Untergrund
Schichtdicke einlagig bis 50 mm
Hoher Sulfatwiderstand und niedrig wirksamer
Alkaligehalt (SR/NA)

Produktkenndaten:
Wasseranspruch 14-15 % entspricht 3,5-3,8 l / 25 kg
Wasseraufnahmekoeffizient w24< 0,1 kg/(m ?h )
Wasserdampfdiffusion µ < 200
Druckfestigkeit (28 d) Ca. 20 N/mm²
Farbe Grau
Frischmörtelrohdichte Ca. 1,9 kg/l
Konsistenz Spachtelfähig

Verbrauch:
Ca. 0,7 kg/m als Dichtungskehle mit 2 cm
Schenkellänge
Remmers WP DS Levell <0426>
Einheit: m

**00004.0007 Innenabdichtung mit starrer MDS bei W2.1-E**
Innenabdichtung auf die abzudichtenden
Flächen gemäß der Wassereinwirkungsklasse W2.1-E "Mäßige Einwirkung
von drückendem Wasser"
aus einer starren, mineralischen
Dichtungsschlämme (MDS, geprüft
nach PG-MDS und WTA zertifiziert),
herstellen.
Abdichtung von definierter OK
Innenabdichtung bis auf die Bodenplatte
(Überlappung > 20 cm) führen.
Mindesttrockenschichtdicke > 3 mm.

Gewähltes Produkt:
Remmers WP Sulfatex oder gleichwertig

Produkteigenschaften:
Sehr emissionsarm (GEV-EMICODE EC 1) Plus
Druckwasserdicht
Hoher Sulfatwiderstand und niedrig wirksamer
Alkaligehalt (SR/NA)
Sehr gute Haftung zum Untergrund
Wasserdampfdiffusionsoffen

Produktkenndaten:
Wasseranspruch 20-21 % entspricht ca. 5,0 l / 25 kg
Wasseraufnahmekoeffizient w24 < 0,1 kg/(m h )
Wasserdampfdiffusionswiderstand µ < 200
Biegezugfestigkeit (28 d) Ca. 6 N/mm²
Chemikalienbeständigkeit XA2
Druckfestigkeit (28 d) Ca. 30 N/mm²

Verbrauch:
Ca. 5,0 kg/m² Pulver bei 3 mm Trockenschichtdicke
Remmers WP Sulfatex <0430>
Einheit: m2

**00004.0008 Zwischenwandabtrennung schließen**
Öffnung der Zwischenwandabtrennung
mit Steinen gleicher Art schließen.

Gewählte Steinart: __________________
Einheit: St

### Titel 00005 Sanierputzauftrag

**00005.0001 Haftbrücke auf Innenabdichtungen herstellen**
Haftbrücke aus mineralischer
Dichtungsschlämme (MDS, geprüft
nach PG-MDS und WTA zertifiziert),
und einem WTA-zertifizierten Vorspritzmörtel
mit hohem Sulfatwiderstand auf der getrockneten
Innenabdichtung herstellen.

Gewähltes Produkt:
Remmers WP Sulfatex und Remmers SP Prep
oder gleichwertig

Produkteigenschaften Remmers WP Sulfatex:
Sehr emissionsarm (GEV-EMICODE EC 1 Plus)
Druckwasserdicht
Hoher Sulfatwiderstand und niedrig wirksamer
Alkaligehalt (SR/NA)
Sehr gute Haftung zum Untergrund
Wasserdampfdiffusionsoffen
Chemische Beständigkeit nach DIN 4030
bis zum Angriffsgrad: XA2

Produktkenndaten Remmers WP Sulfatex:
Wasseranspruch 20-21 % entspricht ca. 5,0 l / 25 kg
Wasseraufnahmekoeffizient w24 < 0,1 kg/(m h )
Wasserdampfdiffusionswiderstand µ < 200
Biegezugfestigkeit (28 d) Ca. 6 N/mm²
Chemikalienbeständigkeit XA2
Druckfestigkeit (28 d) Ca. 30 N/mm²

Produkteigenschaften Remmers SP Prep:
Hohe Untergrundhaftung
Hoher Sulfatwiderstand und niedrig wirksamer
Alkaligehalt (SR/NA)

Produktkenndaten Remmers SP Prep:
Schichtdicke Max. 5 mm
Schüttdichte Ca. 1,7 kg/dm³
Wasseranspruch Ca. 5,0 l/30 kg
Wasserdampfdurchlässigkeit µ ? 15
Wassereindringtiefe Nach 1 h > 5 mm
Brandverhalten Klasse A1
Druckfestigkeit (28 d) CS IV (> 6,0 N/mm²)
Größtkorn 3,15 mm
Gesteinskörnung gemäß DIN EN 13139
Fremdüberwachung GG-Cert + WTA

Verbrauch:
Ca. 1,6 kg/m²
Remmers WP Sulfatex <0430>
Volldeckend ca. 4-6 kg/m²
Remmers SP Prep <0400>
Einheit: m2

**00005.0002 Sanierputzauftrag (SP Top White)**
Oberputz aus einem faserverstärktem,
wasserdampfdiffusionsoffenen,
porenhydrophoben, WTA-zertifizierten
Sanierputz herstellen.
Schichtdicke d = ____ cm

Gewähltes Produkt:
Remmers SP Top White oder gleichwertig

Produkteigenschaften
Hoher Sulfatwiderstand und niedrig wirksamer
Alkaligehalt (SR/NA)
Wasserdampfdiffusionsoffen
Einlagige Auftragsdicke bis 30 mm
Maschinengängig
Hohes Salzspeichervermögen
Porenhydrophob
Faserverstärkt
Austrocknungsfördernd

Produktkenndaten
Porosität > 50 Vol.%
Schichtdicke Einlagig 10 - 30 mm, zweilagig bis 40 mm
Schüttdichte Ca. 0,9 kg/dm³
Druckfestigkeitsklasse CS II (1,5 - 5,0 N/mm²)
Wasseranspruch Ca. 5,8 l/20 kg
Kap. Wasseraufnahme w24 > 0,3 kg/m²
Wasserdampfdurchlässigkeit µ ? 15
Wassereindringtiefe Nach 24 h < 5 mm
Brandverhalten Klasse A1
Größtkorn 1,25 mm
Gesteinskörnung gemäß DIN EN 13139
Fremdüberwachung GG-Cert + WTA

Verbrauch:
Ca. 8,5 kg/m² je cm Schichtdicke
Remmers SP Top White <0402>

bei ___ cm Schichtdicke:
___ kg/m² Remmers SP Top White <0402>
Einheit: m2

**00005.0003 Mineralischen Flächenspachtel auftragen (SP Fill Q3)**
*** Bedarfsposition ohne GB
Feine, geschlossene und anstrichfähige Putzflächen
mit einem mineralischen Flächenspachtel
herstellen.

Gewähltes Produkt:
Remmers SP Fill Q3 oder gleichwertig

Produkteigenschaften:
Anstrich- und tapezierfähig
Filzbar
Schichtdicke einlagig 1 - 5 mm
Hand- und maschinenverarbeitbar
Nach Erhärtung schleifbar.

Produktkenndaten:
Schichtdicke Einlagig 1 - 5 mm
Schüttdichte Ca. 1,1 kg/dm³
Druckfestigkeitsklasse CS II (1,5 - 5,0 N/mm²)
Wasseranspruch 6,0-6,4 l/20 kg
Kap. Wasseraufnahme w24 >1 kg/m²h
Größtkorn 0,3 mm

Verbrauch:
Ca. 1,3 kg/m² je mm Schichtdicke
Remmers SP Fill Q3 <0409>
Einheit: m2

**00005.0004 Oberflächenbeschichtung mit wasserdampfdurchlässigem Farbsystem**
Farbbeschichtung aus einer hoch
wasserdampfdurchlässigen, lösemittelfreien und
emissionsarmen Innenwandfarbe herstellen.

Gewähltes Produkt:
Remmers Color SP oder gleichwertig

Produkteigenschaften:
Lösemittel- und weichmacherfrei
Emissionsarm
Nassabriebklasse 3 nach DIN EN 13300
Deckvermögen Klasse 1 bei 7,5 m /l
Glanzgrad: stumpfmatt
Hoch wasserdampfdurchlässig

Produktkenndaten:
Bindemittel Lösemittelfreie Acrylatdispersion
Dichte (20 °C) Ca. 1,4 kg/l
Viskosität Verarbeitungsgerecht
Wasserdampfdurchlässigkeit sd-Wert < 0,01 m bei 0,3
l/m²

Verbrauch:
Ca. 0,13 - 0,15 l/m² je Arbeitsgang
Remmers Color SP <3080>
Einheit: m2

**00005.0005 Estrich am Wandanschluss ergänzen**
Estrich an den Mauerwerksanschlüssen
mit einem PCC-Estrichmörtel ergänzen.

Verarbeitung gemäß Herstellerangabe.
Der ursprünglich vorhandene
Aufbau ist wieder herzustellen.

Gewähltes Produkt:
Remmers Betofix R4 EM [basic] oder gleichwertig

Produkteigenschaften:
Hohe mechanische Widerstandsfähigkeit
Frost-Tausalzbeständig
Besonders schwindarm
Maschinenverarbeitbar

Produktkenndaten:
Wasseranspruch Ca. 7,5 % entspricht 1,9 l/25 kg
Ableitwiderstand 7 x 10 Ohm
Verschleißwiderstand A9
Biegezugfestigkeit 28 d: ? 8,0 N/mm²
Druckfestigkeit
1 d: ? 15 N/mm²
7 d: ? 35 N/mm²
28 d: ? 50 N/mm²
Größtkorn 5 mm
Frischmörtelrohdichte Ca. 2,2 kg/dm³

Verbrauch:
Ca. 2,0 kg/m²/mm Schichtdicke, bzw. ca. 2,0 kg/dm³
Remmers Betofix R4 EM [basic] <1086>
Einheit: St
